# Sanierung Werkrealschule Ladenburg
Angebotsaufforderung (GAEB 90, DA83)
DV-Nummer: 24_2020
Währung: EUR
Auftraggeber: Stadt Ladenburg, Hauptstraße 7, 68526 Ladenburg,

## Fliesen- und Plattenarbeiten
Datum: 19.06.26

*Hinweis*
Allgemeine Angaben

Sanierung der Werkrealschule-Unterer Neckar
in Ladenburg.

Geschosse:  5
Baujahr:  ca. 1870
Nutzung:  Werkrealschule

Projektbeschreibung

Das Gebäude wurde circa 1870 aus Sand - bzw.
Ziegelsteinen erbaut. Seit der Erbauung bis
heute wurde das Gebäude immer als Schule genutzt. Im
Augenblick beherbergt das Gebäude die
Räumlichkeiten der Werkrealschule 'Unterer Neckar'.
Eigentümer ist die Stadt Ladenburg. Die
Werkrealschule wurde für die Durchführung der
Sanierungsarbeiten vollständig ausgelagert. Ein
Schulbetrieb findet im Zeitraum der Ausführung der im
Leistungsverzeichnis aufgeführten
Arbeiten daher nicht statt.

Projektadressenliste

Bauherr:
Stadt Ladenburg
Hauptstraße 7
68526 Ladenburg
Hr. Speyerer
Tel.: 06203/70155
goetz.speyerer@ladenburg.de

Bauleitung:
Juhl Architektur
Hauptstraße 58
68526 Ladenburg
Hr. Juhl
Tel.: 06203/923336
info@juhl-architektur.de

Baustellenordnung:

Diese Unterweisung ist von allen Arbeitnehmern des
Bauvorhabens zu beachten und zu
unterschreiben. Sie soll dazu dienen, Unwissenheit
vorzubeugen und Gewohnheitsleichtsinn
einzuschränken. Meist werden die Gefahren der Arbeit
unterschätzt. Um Unfällen vorzubeugen
und Stillstände bei den auszuführenden Arbeiten zu
vermeiden, sind von jeder am Bau beteiligten
Person Verhaltensregeln strickt einzuhalten. Wer sich
nicht an die vorgeschriebenen
Unfallverhütungsvorschriften hält und nicht die nötige
Disziplin mitbringt, muss die Baustelle
verlassen. Informieren Sie sich über die
Unfallverhütungsvorschriften und halten Sie diese ein.
Den Vorgaben und Anweisungen des beauftragten SiGeKo
ist zwingend Folge zu leisten.

Allgemeine Ordnung auf der Baustelle

Bei allen Arbeiten ist die vorgeschriebene
Personenschutzausrüstung (PSA), wenigstens
bestehend aus Sicherheitsschuhen S3, Schutzbrille,
Gehörschutz sowie Schutzhandschuhe zu
tragen. Ist mit wegfliegenden Splittern, Staub oder
chemischer Einwirkung zu rechnen, ist ein
Augen- oder Gesichtsschutz zu tragen. Bei
Arbeitsverfahren mit Lärmemission ist Gehörschutz zu
tragen. Das Gehörschutzmittel ist nach Lärmintensität
und Dauer der Arbeit zu wählen. Beim
Umgang mit Gefahrstoffen und bei Gefahr von
Hautverletzungen oder Hauterkrankungen sind
geeignete Schutzhandschuhe zu tragen. Beim Umgang mit
gefährlichen Arbeitsstoffen und dort,
wo gefährliche Stäube, Gase, Rauche u. a. entstehen
können, ist für ausreichende Belüftung zu
sorgen und ein geeigneter Atemschutz zu tragen. Dort,
wo aus arbeitstechnischen Gründen keine
Absturzsicherung möglich ist, müssen
Sicherheitsgeschirre (z. B. Fallstop) benutzt werden.
Defekte oder beschädigte Teile der PSA sind
unverzüglich auszutauschen. Es herrscht absolutes
Alkohol- und Drogenverbot.

Sind bei notwendigen Tätigkeiten Dritte gefährdet oder
müssen Sicherheitseinrichtungen entfernt
werden, ist dies vor Beginn der Bauleitung des
Auftraggebers anzuzeigen. Der Arbeitsbereich ist
für die Dauer der Ausführung sicher gegen Unfallgefahr
abzusperren und zu kennzeichnen. Jeder
Schaden (z. B. an Maschinen, Geräten, Absperrungen
etc.) ist aus Betriebssicherheitsgründen
sofort der Bauleitung des Auftraggebers zu melden.
Arbeiten mit offenem Feuer oder hoher
Temperaturentwicklung ( z.B. Schweißen, Löten, Flexen,
etc.) dürfen nur aufgrund der Gefahr
einer Brandentwicklung nur mit zur Verfügung stehendem
Feuerlöscher, Löschdecke und ein
Eimer voll Wasser ausgeführt werden. Das Arbeitsfeld
ist so lange zu überwachen, bis das
Gefahrpotenzial  nicht mehr vorhanden ist. Bei
Unfällen sind alle erforderlichen Sofort-
Maßnahmen (Erste-Hilfe, Sichern der Unfallstelle,
Notruf, etc.) einzuleiten. Jeder Mitarbeiter muss
die Erste-Hilfe-Organisation der Baustelle kennen.
Jeder Baustellenunfall ist sofort der Bauleitung
des Auftraggebers anzuzeigen und ins Unfallbuch
einzutragen. Telefone für den Notfall sind in der
Bauleitung des Auftraggebers zugängig. Jeder
Auftragnehmer ist für die Ordnung am Arbeitsplatz
verantwortlich. Es ist jeden Tag zum Arbeitsende
aufzuräumen. Vor den Wochenenden ist
gründlich zu reinigen. Speisereste sind täglich zu
entfernen. Offene Speisen und Getränke sind
nur in den dafür vorgesehenen Unterkünften zu
verzehren.

Absperrungen, Absturzsicherungen

Jeder der eine Rüstung betritt prüft vor
Arbeitsbeginn, ob elementare Sicherheitsregeln (z. B.
Gerüstfreigabe vorhanden, etc.) eingehalten sind. Sind
Mängel vorhanden werden die Arbeiten
unverzüglich eingestellt. Der Mangel ist unverzüglich
der Bauleitung des Auftraggebers
anzuzeigen. Mangelhafte oder unvollständig errichtete
Gerüste - z. B. fehlender Seitenschutz
oder mangelhafte Beläge - können zu Absturzunfällen
führen das Ablagern von Lasten ist nur auf
dafür vorgesehenen Gerüsten zulässig (s.
Gerüstfreigabe). Das Überlasten und/ oder entfernen
von Gerüstteilen (z. B. Verankerungen, Belägen,
Geländern, Streben, etc.) ist verboten.
Veränderungen an Rüstungen werden nur der beauftragten
Rüstfirma bzw. von beauftragten
Personen vorgenommen. Fehlende Absperrungen oder
offene Deckenlöcher sind sofort in
Absprache mit der Bauleitung des Auftraggebers zu
schließen. Bei Arbeiten in
absturzgefährdeten Bereichen sind Sicherheitsgeschirre
zu tragen.

Sonstiges:

Alle vor Ort verantwortlich beschäftigten Mitarbeiter
müssen über ausreichend deutsche
Sprachkenntnisse verfügen und mündliche oder
schriftliche Anweisungen in deutscher Sprache
verstehen, um diese umzusetzen bzw. um diesen Folge zu
leisten. Die Anlieferung aller zum
Einsatz kommenden Werkstoffe und Materialien muss in
der Originalverpackung erfolgen. Es sind
die Richtlinien des Werkstoffherstellers zu
berücksichtigen. Bei Systemaufbauten dürfen nur die
Stoffe eines Herstellers verwendet werden. Für alle
zum Einsatz gelangenden Baumaschinen ist
die Kopie einer gültigen Sachkundigen -
Prüfbescheinigung. (Prüffrist beträgt 1 Jahr) auf der
Baustelle bereitzuhalten. Für alle zum Einsatz
kommenden Baustoffe, insbesondere solche mit
einer Gefahrstoffkennzeichnung sind dem Auftraggeber
mit Abschluss der Arbeiten die
Sicherheitsdatenblätter bzw. die technischen
Merkblätter des Herstellers zu übergeben.

Hinweise:

Alle Angaben über Normal Null (üNN) beziehen sich auf
das Normal-Höhen-Null (NHN).

Soweit in der Leistungsbeschreibung auf technische
Spezifikationen z. B. nationale Normen, mit
denen europäische Normen umgesetzt werden, europäische
technische Zulassungen,
gemeinsame technische Spezifikationen, internationale
Normen, Bezug genommen wird, werden
auch ohne den ausdrücklichen Zusatz: "oder
gleichwertig" immer gleichwertige technische
Spezifikationen in Bezug genommen.

Zugang des Gebäudes von der Hauptstraße. Parkplätze
sind vor dem Gebäude vorhanden.

Es wird empfohlen, die Örtlichkeiten vor der
Angebotsabgabe vor Ort zu besichtigen.

Hinweis zur Mehrwertsteuer: Es gilt der zum Zeitpunkt
der Abrechnung gültige
Mehrwertsteuersatz.

*Hinweis*
Eigenverantwortliche Begehung i.A. mit örtlicher
Bauleitung

Der Anbieter hat sich eigenverantwortlich vor
Angebotsabgabe eingehend von der Lage und
Beschaffenheit der Baustelle zu informieren und
etwaige Unklarheiten durch Rücksprache
(schriftlich) mit der ausschreibenden Stelle zu
beseitigen. Nachträgliche Einwendungen, die mit
Unkenntnis der Baustelle begründet werden, bleiben
unberücksichtigt. Ebenso hat sich der Bieter
vollumfängliche Informationen bei den zuständigen
Behörden, Ämtern, Polizei, etc. einzuholen,
um weitere Flächen, über die bauseitige BE-Fläche
hinaus einzurichten und zu betreiben. Alle für
die angebotenen Leistungen erforderlichen Anträge bei
Fachbehörden, Versorgungsunternehmen
etc. sind, soweit sie nicht bereits vom Auftraggeber
gestellt sind, rechtzeitig vom Auftragnehmer
zu stellen, vom Auftraggeber abzeichnen zu lassen und
die Genehmigungen zu erwirken. Die
entsprechenden Gebühren übernimmt der Auftragnehmer.
Dies gilt besonders für
Halteverbotszonen und das Erwirken für
Sondernutzungsrechte.

Haftpflicht- und Bauleistungsversicherung

Für alle auszuführenden Arbeiten müssen seitens des AN
entsprechende Versicherungen
vorhanden sein. Diese sind auf Anfrage der Bauleitung
und der Bauherrschaft vorzulegen.

Mitbenutzung von Flächen und Räumen

Die Nutzung von Lagerräumen sowie Pausenräumen und
Sanitäranlagen sind mit der Bauleitung
und der Bauherrschaft vor Ort abzustimmen.

Zur Verfügungstellung der Ausführungsplanung

Auftraggeberseitige Planung (sowohl Pläne als auch
textliche Unterlagen) wird ausschließlich auf
elektronischen Weg zur Verfügung gestellt. Der AN hat
keinen Anspruch auf Aushändigung von
Papierunterlagen. Zeichnungen des Architekten und/oder
der Fachplaner sind für die Ausführung
bindend. Maße sind vor Ort zu prüfen.

Baustellenbesprechungen

Im Vorfeld der Baumaßnahme werden nach
Auftragserteilung Besprechungen mit den
betroffenen Beteiligten (Auftraggeber, Auftragnehmer,
Bauleitung, Fachgutachtliche Begleitung
usw.), entweder im Büro des Planungsbüros oder auf der
Baustelle, stattfinden. Während der
Maßnahme werden in regelmäßigen Abständen
Baustellenbesprechungen stattfinden
(mindestens wöchentlich). Der AN ist verpflichtet an
diesen Besprechungen teilzunehmen.

Baustellenpersonal, Zutrittskontrolle

Die Arbeitnehmer müssen im Besitz eines gültigen
Personalausweises sein. Vor Beginn der
Arbeiten ist vom Unternehmen eine Liste mit dem auf
der Baustelle tätigen Personal vorzulegen.

Veröffentlichungen

Auskünfte an Dritte (z.B. Passanten, Anlieger, andere
öffentliche Dienststellen) über den
zeitlichen und technischen Ablauf der Baumaßnahme,
über betriebliche Dispositionen,
ausführungstechnische Einzelheiten u. ä. erteilt
alleine der Auftraggeber. Jeder Fragesteller ist
dorthin zu verweisen.

Einrichtung von Unterkünften

Übernachten auf dem Baugelände ist untersagt.
Unterkünfte sowie Schlafräume und
Aufenthaltsräume für die Freizeit dürfen auf dem
Baufeld nicht eingerichtet werden.

Baustellenbetrieb

Alle Materialien oder sonstigen Gegenstände sind
gesichert zu verwahren. Schutt- und
Abfallcontainer sind nur mit funktionsfähigen
verschließbaren und verschlossen zu haltenden
Deckeln zulässig. Schutt- und Abfallmaterial, das
nicht in Container passt, ist arbeitstäglich im
gesicherten Transport vom Baugelände zu entfernen.

Regelung und Sicherheit

Die genutzten Verkehrswege sind stets frei sowie in
sauberem Zustand zu halten. Nach
Beendigung der Arbeiten sind die durch den AN
verursachten Schäden vom AN unverzüglich zu
reparieren und der ursprüngliche Zustand ist
wiederherzustellen. Die An- und Abfahrt zur
Baustelle muss so geregelt sein, dass eine Behinderung
des Verkehrs auf den umliegenden
Straßen vermieden wird.

Bautagesberichte

Bautagesberichte sind vom AN über die gesamte Bauzeit
mit dem Stand der Vertragserfüllung zu
erstellen. Der AN trägt sämtliche Kosten zu
nachfolgend beschriebenen Leistungen des
Berichtswesens während der Arbeitsvorbereitung und der
Ausführung seiner Leistungen. Arbeitsbericht täglich:

Der AN hat der Bauleitung täglich Berichte über den
Leistungsstand auf der Baustelle, die
geleisteten Arbeitsstunden mit Anzahl der eingesetzten
Arbeitskräfte, getrennt nach
Berufsgruppen, Wetter und Temperatur, sowie
außergewöhnliche Vorkommnisse, einzureichen.
Das Bautagebuch ist als fortlaufende
Einzelblattsammlung zu führen und in Papierform, im
Original mit Unterschrift der zuständigen Bauleitung,
an die Objektüberwachung zu übergeben.

Baustellen- und Baureinigung

Die Reinigung und Beräumung der Arbeitsplätze ist
ausschließlich Sache der Auftragnehmer und
jeweils zum Ende des Arbeitstages vorzunehmen. Die
Baustelle ist besenrein zu hinterlassen.
Wird dieser Verpflichtung der Baustellenreinigung
nicht nachgekommen, ist der AG berechtigt,
sofort die Reinigung und Entsorgung auf Kosten des AN
durchführen zu lassen. Der
Auftragnehmer ist verpflichtet, die eigenen Arbeiten
gegen Verschmutzung durch eigene
Bauarbeiten, Tagwasser, Rost, Frost und dergl. zu
schützen bzw. beschädigte Teile sofort
auszubessern oder zu ersetzen. Die Übergabe der
Arbeitsbereiche an die Nachfolgegewerke
kann erst nach Abnahme durch die Bauleitung und
Protokollierung im Bautagebuch erfolgen.
Diese Abnahme kann entsprechend dem Bauablauf auch in
Teilbereichen erfolgen. Der bei den
Arbeiten des AN anfallende Schutt (Bauschutt,
Verpackungsmaterial, sonstige Abfälle) ist
getrennt in Schuttbehältern des AN zu sammeln. Der
Schutt wird Eigentum des AN und ist zu
beseitigen.

*Hinweis*
Kalkulationshinweis zu Baustellengemeinkosten
Allgemeine Baustelleneinrichtung und Entsorgung

Der Auftraggeber (AG) stellt bauseits ein Fassaden-
und Dachfanggerüst. Sämtliche für die
vollständige Leistungserbringung erforderlichen
Baustelleneinrichtungen und zusätzlich für die
erforderliche Gerüste (z.B. Rollgerüste, Raumgerüste,
etc) sind darüber hinaus vom
Auftragnehmer (AN) eigenverantwortlich und auf eigene
Kosten vorzusehen. Die Kosten hierfür
sind in die Positionen einzukalkulieren, eine separate
Vergütung der erfolgt nicht.

§ 2 Abs. 3 Nr. 2 VOB/B entfällt

Eine Über- oder Unterschreitung des im LV
berücksichtigten Mengenansatzes berechtigt nicht zur
Nachkalkulation von Mehr- oder Minderpreisen. Die im
Leistungsverzeichnis angebotenen
Einheitspreise sind auf bei Unter- oder Überschreitung
der Massen bindend. Zudem kann bei
einem Entfall von Positionen des
Leistungsverzeichnisses kein entgangener Gewinn des AN
geltend gemacht werden.

Umlage der Baustellengemeinkosten

Der AN beteiligt sich prozentual anteilig an den im
Vertrag aufgeführten Nebenkosten gem. Netto
Abzüge.

Eigenverantwortlichkeit des AN für Entsorgung der
entstehenden Entsorgungsstoffe gem.
Kreislaufwirtschaftsgesetz

Der AN trägt die volle Verantwortung für die
fachgerechte und fraktionsgerechte Entsorgung der
entstehenden Entsorgungsstoffe gem.
Kreislaufwirtschaftsgesetz und stellt den AG mit
Annahme
des Auftrages von jeglichen in diesem Zusammenhang
stehenden Regressansprüchen frei.

Prüfung und Anordnungen der Bauleitung

Die Bauleitung des AG wird den Sachverhalt in
regelmäßigen Abständen prüfen und
gegebenenfalls Anordnungen zur weiteren Vorgehensweise
treffen. Der AN ist verpflichtet, den
Anweisungen der Bauleitung Folge zu leisten und alle
erforderlichen Maßnahmen zu ergreifen,
um die ordnungsgemäße Entsorgung sicherzustellen.

*Hinweis*
Angaben zur Baustelleneinrichtung

Die Baustelle befindet sich auf einem Schulcampus Ecke
Realschulstraße / Heidelbergerstraße.
Das Schulgebäude ist jeweils über einen
straßenseitigen Eingang (Heidelberger Str.) sowie
einem rückwärtigen Eingang über den Schulhof
erschlossen.

Die Andienung der Baustelle ist entweder über die
Heidelberger Str. (PKW Stellplätze vor dem
Gebäude) oder über eine Zufahrt auf den Schulhof
möglich. Die Einholung verkehrsrechtlicher
Genehmigungen und Maßnahmen zur Sperrung öffentlicher
Straßen und Plätze sind
ausschließlich Aufgabe des AN. Die hierfür anfallenden
Kosten sind in die Positionen des LV
einzukalkulieren und werden nicht gesondert vergütet.
Der Schulhof kann teilweise Lager- und
Containerplatz genutzt werden. Eine direkte Zufahrt
zum Gebäude auf Schulhofseite (Westen) ist
aufgrund des Vordachs nicht möglich. Der Schulhof
liegt darüber hinaus ca. 1,5 m unter dem
Straßenniveau. Die Lager und Abstellmöglichkeit ist
jedoch zwingend im Vorfeld mit der Stadt
Ladenburg bzw. der Bauleitung abzustimmen.

Die Schulhoffläche ist ausschließlich für temporäre
Lagerungen nach Abstimmung der Bauleitung
möglich. Material ist nach Möglichkeit jeweils
umgehend nach Anlieferung zu verarbeiten.

Sämtliche Baustelleinrichtungsflächen und Facillities
werden durch alle Gewerke genutzt. Dies gilt
ebenfalls für Stromanschlüsse, Wasseranschlüsse,
Sanitäranlagen, Lagerflächen, Treppen und
Gerüste, etc.

Das Bestandsgebäude verfügt über ein internes
Treppenhaus, welches als Haupterschließung
der Geschosse dient. Für die Ausführung der Arbeiten
wird zudem bauseits ein Fassaden- und
Dachfanggerüst zur Verfügung gestellt.

Wegen der innerstädtischen Lage mit umliegender
Wohnbebauung darf nur in der Zeit von
Montag bis Freitag und nur im zeitlichen Rahmen
zwischen 7:00 Uhr und 18:00 Uhr gearbeitet
werden. Zudem ist auf die Lärmrichtwerte für
Wohngebiete zu achten. Aufgrund der
benachbarten Realschule sind die Arbeiten möglichst
geräuscharm durchzuführen. Wissentlich
laute Arbeiten sind im Vorfeld der Bauleitung sowie
der Schulleitung der benachbarten
Realschule mitzuteilen und mit diesen vor Ausführung
abzustimmen.

Abschließen des Gebäudes:

Grundsätzich sind sämtliche Fenster und Türen zu
Feierabend zu verschließen bzw.
abzuschließen. Der AN verpflichtet sich, sich täglich
beim Verlassen der Baustelle
eigenverantwortlich vom verschlossenen Zustand der
Fenster und Türen zu überzeugen.
Schäden aufgrund von nicht verschlossenen Festern oder
Türen gehen vollumfänglich zu Lasten
des AN. Sofern sich zum Zeitpunkt des Verlassens der
Baustelle weitere ausführende Firmen auf
der Baustelle befinden, hat der AN die Verantwortung
der ordnungsgemäßen Schließung des
Gebäudes auf diese Firmen zu übertragen und diese im
täglichen Bautagebuch zu
dokumentieren.

*Hinweis*
allgemeine Hinweise:

Einzukalkulieren sind sämtliche Nebenleistungen nach
VOB-C sofern nicht einzeln abgefragt. Die
Abrechnung der Positionen erfolgt allgemein auf
Nachweis (Aufmaß, Liefer- oder Wiegescheine
etc.) des AN.

Alle Maße und Abmessungen sind vom AN vor Ausführung
und Herstellung vor Ort
eigenverantwortlich aufzunehmen und zu überprüfen.

Unterlagen der durch Fa. Airteam angefertigten
Bestandsaufnahme können auf Wunsch zur
Verfügung gestellt werden. Diese Unterlagen
beiinhalten z.B. Drohnenaufnahmen, vermaßte
Dachzeichnungen, Ansichten, etc.

allgemeine Angaben:

Der Auftragnehmer (AN) hat die Leistungen unter
eigener Verantwortung nach dem Vertrag stets
fachgerecht auszuführen. Dabei hat er die anerkannten
Regeln der Technik und die gesetzlichen
und behördlichen Bestimmungen zu
beachten. Es ist seine Sache, die Ausführung seiner
vertraglichen Leistung zu leiten und für
Ordnung auf seiner Arbeitsstelle zu sorgen.

Maßgebend sind die die jeweiligen Leistungen
tangierenden allgemeingeltenden Technischen
Vorbemerkungen DIN/ATV der VOB/C, die
Montagerichtlinien der Hersteller- und Zulieferfirmen
sowie die einschlägigen gewerkespezifischen Fachregeln.

In der Verantwortung des AN liegt die Berücksichtigung
und Erfüllung der Arbeitsschutzpflichten /
Arbeitsschutzanforderungen.

Brandschutzgutachten:

Sämtliche Vorgaben aus dem Brandschutzgutachten des IB
San José 23110_03 / V2.0 vom 26.
Februar 2025 sind bei der Ausführung zwingend
einzuhalten. Das Brandschutzkonzept ist vor
Ausführung der Arbeiten durch den AN eingenständig und
eigenverantwortlich beim Bauherrn
oder Architekten anzufordern.

Sämtliche im Brandschutzkonzept aufgeführten
Brandschutzqualitäten und Feuerwiderstandsklassen sind vor Ausführung eigenverantwortlich vom
Auftragnehmer aufzunehmen, zu prüfen
und bei Ausführung zwingend zu beachten bzw.
einzuhalten.

Die brandschutztechnsich relvanten Materialien und
Elementaufbauten sind durch den
Auftragnehmer eigenverantwortlich gemäß
brandschutztechnischen Anforderungen auszuwählen
und nach Herstellervorgabe fachgerecht zu verarbeiten.

Sämtliche brandschutztechnischen Elementaufbauten sind
zwingend mit Materialien eines
Herstellers systemtreu auszuführen.

Denkmalschutz:

Die Vorgaben aus der denkmalschutzrechlichen
Genhemigung sowie der Baugenehmigung AZ:
24012170 vom 04.06.2025 sind zwingend einzuhalten. Die
Unterlagen der Genehmigungen sind
vor Ausführung der Arbeiten durch den AN eingenständig
und eigenverantwortlich beim Bauherrn
oder Architekten anzufordern.

örtliche Bauleitung des AN:

Die ständige Vor-Ort-Präsenz eines für die Baustelle
Verantwortlichen des AN soll während der
Arbeitszeiten stets gewährleistet sein. Der
Bauleiter/Vorarbeiter des AN ist vor Leistungsbeginn
namendlich zu benennen. Ein Wechsel des
Verantwortlichen ist rechtzeitig schriftlich anzuzeigen
und mit dem AG abzustimmen.

Vor Beginn der Arbeiten hat der Bauleiter/Vorarbeiter
(AN) alle Beschäftigten, auch Mitarbeiter,
die im Laufe der Baumaßnahme hinzukommen, entsprechend
der BGV/UVV/Baustellenordnung
arbeitssicherheitstechnisch zu unterweisen. Diese
Unterweisungen sind schriftlich zu
dokumentieren und auf
Verlangen der Bauaufsicht (AG) vorzulegen.

Werden vom AN Nach-(Sub-)unternehmer eingesetzt, so
gilt oben genanntes auch für deren
Mitarbeiter entsprechend.

Zwischen Bauaufsicht (AG) und Bauleiter/Vorarbeiter
(AN), sowie zwischen
Bauleiter/Vorarbeiter (AN) und seinen Mitarbeitern
darf es für den reibungslosen
Bauablauf keine Sprachbarrieren geben. Die
Verkehrssprache mit der Bauaufsicht (AG) ist
Deutsch.

Vorbereitung und Planung:

Der AN plant eigenverantwortlich seinen
baustelleninternen Arbeitsablauf. Hieraus folgernd sind
alle eventuellen bauablaufbedingten Aufwendungen für
Hebezeuge, Mobilkraneinsätze,
Bauzwischenzustände, Provisorien, Unterstützungen,
Tragrüstungen, Lehren etc. integraler
Leistungsbestandteil des AN und werden nicht gesondert
vergütet.

Auch die Kosten für die Erstellung von
Gefährdungsbeurteilungen, Betriebs- und
Arbeitsanweisungen, Personallisten und das Einholen
von Genehmigungen und Behördengänge
sind in die Positionen einzurechnen und werden nicht
besonders vergütet.

Beim Verlassen der Baustelle sind Maschinen und Geräte
gegen unbefugte Benutzung zu
sichern. Die Zugänge zur Baustelle sind zu
verschließen und die Baustellenabsperrung auf
Vollständigkeit zu überprüfen. Dabei festgestellte
Öffnungen sind zu verschließen.

Baustrom- und Wasseranschluss können aus den bauseits
zur Verfügung gestellten
Übergabepunkten / Entnahmestellen (im Bestandsgebäude
platziert) bezogen werden.

Vertragspartner der Energieversorger ist der
Auftraggeber.

Verbraucherkosten werden über den Auftraggeber
abgerechnet und beglichen. Die
Baustelleneinrichtung (u.a. Bauzaun, Baustellen-WC)
erfolgt bauseits. Die Umlage der
allgemeinen Baustelleneinrichtungskosten erfolgt gem.
der Festlegungen in den Besonderen
Vertragsbedingungen (BVB) der Stadt Ladenburg.

Brandschutz während der Ausführung:

Alle erforderlichen Brandschutzmaßnahmen, die während
der Ausführung zum Schutz von
Personen und Gegenständen erforderlich sind, hat der
AN auf seine Kosten zu erbringen.

Sicherheits- und Gesundheitsschutz:

Für die Planung der Ausführung und für die
Ausführungsphase wird vom Bauherrn ein
Koordinator (SiGeKo) bestellt. Der AN hat dem SiGeKo
frühzeitig vor Beginn der Arbeiten
Arbeitsverfahren und die vorgesehenen
Sicherheitsmaßnahmen abzugeben.

Der SiGeKo prüft, ob die Arbeiten wie vorgesehen und
ohne gegenseitige Gefährdung
durchgeführt werden können. Bei unzureichenden
Sicherheitsmaßnahmen veranlasst der SiGeKo
notwendige Änderungen der Arbeitsverfahren oder des
Arbeitsablaufs. Der AN ist zur
unverzüglichen Mängelbeseitigung verpflichtet.

Die Tätigkeit des SiGeKo befreit den AN nicht von
seiner Abstimmungspflicht mit anderen
Unternehmen entsprechend §8 ArbSchG und §6 Abs. 2 UVV
"Allgemeine Vorschriften" (BGV 1).
Die Verantwortlichkeit des Auftragnehmers für die
Erfüllung der Arbeitsschutzpflichten gegenüber
seinen Beschäftigten bleibt unberührt.

Der AN ist für die gesamte Verkehrssicherung
verantwortlich. Es sind insbesondere im Bereiche
zum öffentlichen Verkehrsraum adäquate Maßnahmen zur
Sicherung des ruhenden und
fließenden Verkehrs, auch bzgl. Passanten zu treffen.
Der Schutz vor herabfallenden Teilen ist
jederzeit zu gewährleisten.

Entsorgung:

Der im gesamten Baustellenbereich im Zusammenhang mit
der eigenen Arbeitsleistung
anfallende Abfall (jeglicher Art) ist von jedem AN
sortenrein zu sammeln und umgehend
abzufahren. Wiegescheine und Entsorgungsnachweise sind
vorzulegen.

Reinigung:

Alle durch den Baubetrieb im Zusammenhang mit der
eigenen Arbeitsleistung verursachten
Verschmutzungen im öffentlichen Bereich, auf den
Nachbargrundstücken und auf dem
Baugelände sind sofort zu beseitigen.

Der AN wird am Ende jeder Arbeitswoche seinen
Arbeitsbereich in besenreinen Zustand
versetzen. Kommt der AN seiner Verpflichtung nicht
nach, ist der AG berechtigt, diese Leistung
auf Kosten des AN zu veranlassen. Der AN ist
verpflichtet, geeignete Maßnahmen zur
Vermeidung von Verschmutzungen zu ergreifen.

1  Bauausführung/Leistungsumfang:

1.1  Schnittstellen

Jegliche Bauleistungen, -stoffe und -elemente des AN,
die als Vorleistung oder Einbausituation
für Leistungen anderer (Nach-)Unternehmer dienen, sind
rechtzeitig vor Ausführung in Bezug auf
die Herstellung der zugelassenen Einbaubedingungen vom
AN zu prüfen.

Insoweit fordert der AN unaufgefordert von den anderen
Gewerken deren Zulassungen,
Prüfzeugnisse und Montageanleitungen ab, um in seinem
Gewerk die Einbaubedingungen
einbauanleitungsgerecht herstellen zu können.

Soweit der AN Leistungen erbringt, an die erkennbar
Leistungen anderer (Nach-)Unternehmer
angearbeitet werden sollen und die hierfür nicht
geeignet sind, trägt der AN die Aufwendungen
zur - auch nachträglichen Herstellung der
zulassungskonformen Einbaubedingungen.

1.2  Vorleistungen

Soweit Vorleistungen zur beschriebenen Leistung
angegeben sind, gelten diese als bauseitige
Schnittstelle zur zu erbringenden Leistung des AN. Der
AN erbringt alle erkennbar oder
üblicherweise nötigen Vorbehandlungen,
Zwischenschritte, Beschichtungen,
Untergrundvorbehandlungen usw., um auf der im
Leistungspositionstext beschriebenen Leistung
aufbauen zu können im Rahmen seiner Leistung.

1.3  Anpassungen

Der AN erbringt sämtliche Anpassungen für
Schräganschnitte, schiefwinklige Ausführungen, nicht
rechtwinklige Konstruktionen usw. als Bestandteil
seiner Leistung, soweit diese aus den
Ausschreibungsunterlagen erkennbar sind oder solche
Leistungen in der Beschreibung erwähnt
werden. Gleichfalls sind sämtliche
Bestandskonstruktionen, auch solche mit unregelmäßigem
Verlauf, anzuarbeiten, soweit dies zum Zeitpunkt der
Angebotsabgabe erkennbar ist.

1.4  Aufmaß und Maßabweichungen

Tatsächliche bauliche Abweichungen von in den
Planungen angegebenen gleichartigen,
wiederkehrenden Maßen berechtigen den AN diesbezüglich
nicht zur Geltendmachung von
Mehraufwendungen. Kalkulationsgrundlage ist insofern
ein örtliches Aufmaß mit differierenden
Maßen für gleichartige Bauteile oder Öffnungen.

1.5  Demontagen/Erneuerung

Sind Leistungen als Demontageleistung oder als
Erneuerungbereits bestehender Bauteile oder
-leistungen beschrieben, so ist der Aufwand für eine
geordnete, weitestgehend zerstörungsfreie
Demontage und Entsorgung Bestandteil der Leistungen
des AN.

*Hinweis*
Mitgeltende Normen und Regeln

Allgemeines

Es gelten jeweils die Normen und Regeln in der zum
Vertragsschluss gültigen
Fassung einschließlich der Änderungen, Berichtigungen
und Beiblätter.

Soweit in der Leistungsbeschreibung auf Technische
Spezifikationen, z. B.
nationale Normen, mit denen Europäische Normen
umgesetzt werden,
europäische technische Zulassungen, gemeinsame
technische
Spezifikationen, internationale Normen, Bezug genommen
wird, werden auch
ohne den ausdrücklichen Zusatz: "oder gleichwertig",
immer gleichwertige
Technische Spezifikationen in Bezug genommen.

DIN EN 12808-1
Klebstoffe und Fugenmörtel für Fliesen und Platten -
Teil 1: Bestimmung der
Chemikalienbeständigkeit von Reaktionsharzmörteln

DIN EN 12808-2
Klebstoffe und Fugenmörtel für Fliesen und Platten -
Teil 2: Bestimmung der
Abriebfestigkeit

DIN EN 12808-3
Klebstoffe und Fugenmörtel für Fliesen und Platten -
Teil 3: Bestimmung der
Biege- und Druckfestigkeit

DIN EN 12808-4
Klebstoffe und Fugenmörtel für Fliesen und Platten -
Teil 4: Bestimmung der
Schwindung

DIN EN 12808-5
Klebstoffe und Fugenmörtel für Fliesen und Platten -
Teil 5: Bestimmung der
Wasseraufnahme

DIN EN 13888
Fugenmörtel für Fliesen und Platten - Anforderungen,
Konformitätsbewertung,
Klassifikation und Bezeichnung

AGI-A70
Industrieböden: Bodenbeläge aus Fliesen und Platten -
Planung und
Ausführung
Herausgeber: Arbeitsgemeinschaft Industriebau e.V.
(AGI)

AGI-S10-Richtlinie
Anforderungen und Hinweise für beständige
Plattenbeläge als Ausführung von
Dichtflächen in Anlagen zum Umgang mit
wassergefährdenden Stoffen
gemäß Wasserhaushaltsgesetz (WHG) vom 19. August 2002
Herausgeber: Arbeitsgemeinschaft Industriebau (AGI)

AGI-S10-Teil 1
Schutz von Baukonstruktionen mit Plattenbelägen gegen
chemische Angriffe
(Säureschutzbau) - Anforderungen an den Untergrund
Herausgeber: Arbeitsgemeinschaft Industriebau (AGI)

AGI-S10-Teil 2
Schutz von Baukonstruktionen mit Plattenbelägen gegen
chemische Angriffe
(Säureschutzbau) - Dichtschichten
Herausgeber: Arbeitsgemeinschaft Industriebau (AGI)

AGI-S10-Teil 3
Schutz von Baukonstruktionen mit Plattenbelägen gegen
chemische Angriffe
(Säure- schutzbau) - Plattenlagen
Herausgeber: Arbeitsgemeinschaft Industriebau (AGI)

AGI-S10-Teil 4
Schutz von Baukonstruktionen mit Plattenbelägen gegen
chemische Angriffe
(Säureschutzbau) - Ausführungsdetails
Herausgeber: Arbeitsgemeinschaft Industriebau (AGI)

BEB-Hinweisblatt 8.5
Hinweise zur Verlegung großformatiger keramischer
Fliesen und Platten,
Beton-, Natur- und Kunstwerkstein auf
calciumsulfatgebundenen Estrichen
Herausgeber: Bundesverband Estrich und Belag e.V.

BVF Merkblatt
Schnittstellenkoordination Flächenheizungs- und
Flächenkühlsysteme in
bestehenden Gebäuden
Bundesverband Flächenheizungen und Flächenkühlungen
e.V.

BVF Richtlinie 02
Rohrsysteme und elektrische Heizleitungen in
Flächenheizungen und
Flächenkühlungen
Bundesverband Flächenheizungen und Flächenkühlungen
e.V.

BVF Richtlinie 09
Einsatz von Bodenbelägen auf Flächenheizungen und
-kühlungen
Anforderungen und Hinweise
Bundesverband Flächenheizungen und Flächenkühlungen
e.V.

BGR 181
Fußböden in Arbeitsräumen und Arbeitsbereichen mit
Rutschgefahr

IVD-Merkblatt Nr. 1
Abdichtung von Bodenfugen mit elastischen Dichtstoffen
Herausgeber: Industrieverband Dichtstoffe e.V. (IVD)

IVD-Merkblatt Nr. 3
Kontruktive Ausführung und Abdichtung von Fugen in
Sanitär- und
Feuchträumen
Herausgeber: Industrieverband Dichtstoffe e.V. (IVD)

IVD-Merkblatt Nr. 4
Abdichten von Fugen im Hochbau mit aufzuklebenden
Elastomer-Fugenbändern
Herausgeber: Industrieverband Dichtstoffe e.V. (IVD)

IVD-Merkblatt Nr. 7
Elastischer Fugenverschluss bei Fassaden aus
angemörtelten keramischen
Fliesen
Herausgeber: Industrieverband Dichtstoffe e.V. (IVD)

IVD-Merkblatt Nr. 14
Dichtstoffe und Schimmelpilzbefall
Herausgeber: Industrieverband Dichtstoffe e.V. (IVD)

IVK TKB-6
Spachtelzahnungen für Bodenbelag-, Parkett- und
Fliesenarbeiten
Herausgeber: Industrieverband Klebstoffe e.V.

IVK TKB-9
Technische Beschreibung und Verarbeitung von
Bodenspachtelmassen
Herausgeber: Industrieverband Klebstoffe e.V.

IVK TKB-10
Holzwerkstoffplatten als Verlegeuntergrund
Herausgeber: Industrieverband Klebstoffe e.V.

Merkblatt
Putz und Trockenbau in Feuchträumen mit Bekleidung aus
keramischen
Fliesen und Platten oder Naturwerksteinen
Herausgeber: Fachverband Deutsches Fliesengewerbe im
ZDB

Merkblatt
Mechanisch hochbelastbare keramische Bodenbeläge
Herausgeber: Fachverband Deutsches Fliesengewerbe im
ZDB

Merkblatt
Hinweise für die Ausführung von flüssig zu
verarbeitenden
Verbundabdichtungen mit Bekleidungen und Belägen aus
Fliesen und Platten
für den Innen- und Außenbereich
Herausgeber: Fachverband Deutsches Fliesengewerbe im
ZDB

Merkblatt
Keramische Fliesen und Platten, Naturwerkstein und
Betonwerkstein auf
calciumsulfatgebundenen Estrichen
Herausgeber: Fachverband Deutsches Fliesengewerbe im
ZDB

Merkblatt
Fliesen und Platten aus Keramik, Naturwerkstein und
Betonwerkstein auf
beheizten und unbeheizten zementgebundenen
Fußbodenkonstruktionen
Herausgeber: Fachverband Deutsches Fliesengewerbe im
ZDB

Merkblatt
Fliesen und Platten aus Keramik, Naturwerkstein und
Betonwerkstein auf
Gussasphalt (AS)
Herausgeber: Fachverband Deutsches Fliesengewerbe im
ZDB

Merkblatt
Bewegungsfugen in Bekleidungen und Belägen aus Fliesen
und Platten
Herausgeber: Fachverband Deutsches Fliesengewerbe im
ZDB

Merkblatt
Belagskonstruktionen mit keramischen Fliesen und
Platten außerhalb von
Gebäuden
Herausgeber: Fachverband Deutsches Fliesengewerbe im
ZDB

Merkblatt
Höhendifferenzen in keramischen, Betonwerkstein- und
Naturwerksteinbekleidungen und Belägen
Herausgeber: Fachverband Deutsches Fliesengewerbe im
ZDB

Merkblatt Nr. 1
Calciumsulfat-Fließestriche in Feuchträumen
Herausgeber: Industrieverband WerkMörtel e.V. (IWM)
und andere

Merkblatt Nr. 4
Beurteilung und Behandlung der Oberflächen von
Calciumsulfat-Fließestrichen
Herausgeber: Industrieverband WerkMörtel e.V. (IWM)
und andere

Merkblatt Nr. 5
Fugen in Calciumsulfat-Fließestrichen
Herausgeber: Industrieverband WerkMörtel e.V. (IWM)
und andere

Merkblatt Nr. 9
Oberbeläge für Fertigteilestriche
Herausgeber: Bundesverband der Gipsindustrie e.V.,
Industriegruppe
Gipsplatten

Angaben zur Baustelle

Lage und Transportwege

Die Arbeiten sind in folgenden Geschossen auszuführen:

Kellergeschoss
Erdgeschoss
1. Obergeschoss
2. Obergeschoss
Dachgeschoss

Gerüste

Sämtliche für die vollständige Leistungserbringung
erforderlichen Gerüste für
eine Arbeitshöhe bis zu 3,50 m m sind in die
Positionen einzurechnen und
werden nicht gesondert vergütet. Bauseits werden keine
Gerüste zur
Verfügung gestellt.

Angaben zu Stoffen und Bauteilen

Das eingebaute Material muss dem Muster entsprechen;
eine Bestätigung
des Musters durch den Auftraggeber ist einzuholen.

Angaben zur Ausführung

Allgemeines

Vor Ausführungsbeginn hat der Auftragnehmer mit dem
Auftraggeber
festzulegen, wo das zu verwendende Material auf der
Baustelle gelagert
werden kann, um gegenseitige Störungen der am Bau
beteiligten Handwerker
während der Bauausführung zu vermeiden.

Vor der Durchführung von Stemm-, Bohr- und
Einsetzarbeiten an Estrichen
sowie geputzten Wänden und Decken sind Leitungen mit
einem Suchgerät zu
orten.

Säulen von Schwenkarmaufzügen dürfen nicht zwischen
Balkonen oder
Kragplatten eingespannt werden; beim Einspannen in
Mauerwerksöffnungen
sind diese vor Beschädigungen zu schützen, nach
Möglichkeit sind
Fensterwinkel zu verwenden.

Alle Maße sind vor der Ausführung am Bau zu
überprüfen, sofern keine
Detailzeichnungen mit verbindlichen Maßangaben
vorliegen.

Vor Beginn der Arbeiten sind die tatsächlichen
Einbauhöhen bezogen auf das
gesamte Ausbausystem mit der Bauleitung abzustimmen,
wenn unzulässige
Toleranzen oder Änderungen des geplanten
Fußbodenaufbaus festgestellt
oder vermutet werden.

Die belegten Flächen sind besenrein und frei von
Bindemittelschleiern und
anderen Verunreinigungen zu übergeben. Mörtel- und
Fugmaterialreste sind
vom Verursacher zu beseitigen.

Zu verlegendes Material innerhalb einer
zusammenhängenden Fläche muss
aus einer gemeinsamen Charge stammen. Ist es aus
produkttechnischen
Gründen unvermeidbar, dass leichte Struktur- und
Farbunterschiede auftreten
können, so ist der Auftraggeber vorher auf diesen
Umstand hinzuweisen und
um sein Einverständnis zu ersuchen.

Während der Ausführung ist zu beachten, dass Öffnungen
von Abläufen,
Rohren u. dgl. verschlossen sind und dass
Einrichtungsgegenstände vor
Verschmutzung geschützt werden.

Abdichtungen in Feuchträumen, auch häuslichen Bädern,
sind unter und
hinter Wannen und Duschwannen nahtlos durchzuführen.
Anschlüsse und
Ecken sind mit Dichtband zu schließen und mit
Dichtungsmittel zu
überdecken.

Stellt der Auftragnehmer fest, dass vorhandene
Bauteile, die den Anschluss
an den Potentialausgleich erfordern und dieser noch
nicht erfolgt ist, hat er die
Bauleitung rechtzeitig zu informieren, wenn der
Anschluss nach dem
Abschluss der Fliesen- und Plattenarbeiten nicht mehr
problemlos erfolgen
kann.

Unabhängig der Regelung von Abschnitt 3.2.1.2 der ATV
DIN 18352 sind vor
Beginn der Arbeiten die Verlegerichtung, der Einsatz
von Schmuckelementen
u. dgl. mit Bauleitung und Auftraggeber festzulegen.
Bei gleichen
Kantenlängen von Wand- und Bodenfliesen sollen die
Fugen entsprechend
durchlaufen. Ist das wegen der Geometrie des Raumes
nicht möglich, ist eine
Abstimmung vorzunehmen.

Bei Außenbekleidungen sowie bei Bekleidungen in
Nassräumen sind
Hohlräume im Ansatzmörtelbett zu vermeiden.

Passstücke dürfen nicht kleiner als eine halbe Platte
sein; das Verlegen von
schmalen Streifen ist zu vermeiden.

Die Ausführung als Dünnbettverlegung erfolgt - falls
nicht anders beschrieben
- mit hydraulisch erhärtendem Dünnbettmörtel.

Elastische Fugen sind grundsätzlich zu hinterfüllen,
um eine
Dreiflankenhaftung zu vermeiden. Als Hinterfüllung
sind geschlossenzellige,
nicht saugende Materialien zu verwenden.

Fugen

Für Außenbeläge, Feuchträume und über
Fußbodenheizungen sind die
besonderen Anforderungen an den Belag auch für den
Fugenmörtel zu
berücksichtigen. In der Regel sind hierbei flexiblere
Mörtel einzusetzen.

Trennfugen, Bewegungsfugen und Anschlussfugen an
andere Bauteile sind
von Mörtelbrücken und Verunreinigungen, die die
Funktion der Fugen
beeinträchtigen, freizuhalten.

Dichtmaterial elastischer Fugen muss auf Fliesen und
Untergrund abgestimmt
sein. Weichmacherwanderung und chemische Reaktionen
müssen
ausgeschlossen sein.

Bodenbeläge

Der Auftragnehmer ist angehalten, vor dem Verlegen von
Belägen die
Belegreife festzustellen. Bei Zementestrich darf ein
Feuchtigkeitsgehalt von
2%, bei Anhydritestrich von 0,3% nicht überschritten
werden.

Scheinfugen und Risse im Estrich sind kraftschlüssig
mit Kunstharz vor dem
Verlegen der Beläge zu schließen.

Fußbodeneinläufe erhalten im Anschlussbereich
zusätzlich ein leichtes
Gefälle. Die wasserführende Schicht muss grundsätzlich
mit Gefälle zu den
Einläufen verlaufen. Werden vor oder bei der
Ausführung diesbezügliche
Probleme erkennbar, ist die Bauleitung zu informieren
und mit ihr gemeinsam
eine Lösung der Probleme zu suchen.

Es darf keine starre Verbindung zwischen Sockelleisten
bzw. Sockelplatten
und dem Belag entstehen; eine elastische Verfugung ist
hier erforderlich.
Hierauf ist insbesondere bei Stufenbelägen zu achten.

Werden Bodenbeläge mit rutschhemmenden Eigenschaften
verlangt, ist der
Nachweis für den jeweiligen Anwendungsfall
nachzuweisen.

Die Dickbettverlegung von Bodenplatten ist erst nach
ausreichender
Erhärtung des Verlegemörtels zu verfugen. Ist eine
Imprägnierung
vorgesehen (z.B. bei Cotto-Platten), ist erst nach der
Imprägnierung (gemäß
Herstellervorschrift) zu verfugen.

Wandbekleidungen

Bei Fliesen ohne Randglasur sind an allen sichtbaren
Kanten Kantenprofile
einzubauen, die farblich auf die Fliesen abgestimmt
sein müssen.

Der Fliesenschnitt ist in Abhängigkeit vom Rastermaß
auf die Lage sanitärer
Einrichtungen, Befestigungen, Armaturen, Schalter,
Steckdosen u. ä. mit der
Bauleitung abzustimmen. Sofern Dosen oder Kästen für
Installationen nur lose
oder geheftet angebracht sind, sind sie bei der
Verlegung der Platten
endgültig zu fixieren.

Der Auftragnehmer hat sich beim Befestigen von
Bauteilen zu vergewissern,
dass durch die Befestigungsmittel keine Beschädigungen
nicht sichtbarer
Leitungen und Rohre entstehen

Einrichtungsgegenstände

Sind vom Auftragnehmer Bauteile einzubauen, die den
Anschluss an den
Potentialausgleich erfordern, darf dieser nur von
einem Elektrofachbetrieb
ausgeführt werden.

Fehlt ein solcher, ist die Bauleitung zu informieren.

Einläufe mit Geruchverschluss sind mit Wasser zu
füllen.

Sonstige Angaben

Der Auftragnehmer hat dafür Sorge zu tragen, dass
während der Ausführung
seiner Leistungen immer mindestens ein fließend
deutsch sprechender
Mitarbeiter seiner Firma auf der Baustelle anwesend
ist.

Zu den auf der Baustelle vorzuhaltenden
Ausführungsunterlagen zählt neben
den Ausführungsplänen auch eine Ausfertigung dieser
Leistungsbeschreibung.

Folgende Ausführungszeichnungen sind der
Leistungsbeschreibung als PDF
Dateien beigefügt:

Grundrisse EG-DG
Schnitte

Die vom Auftragnehmer verwendeten
Ausführungsunterlagen müssen den
Freigabevermerk des Auftraggebers oder des Architekten
tragen. Durch
Übergabe neuer Unterlagen ungültig gewordene
Unterlagen sind vom
Auftragnehmer entsprechend zu kennzeichnen und
aufzubewahren. Nicht
freigegebene Unterlagen dürfen nicht verwendet werden.

Hinweis zu Ausführungsplänen:

Es werden grundsätzlich keine Detailpläne und
Fliesenspiegel zur
Verfügung gestellt. Die Ausführung und das Fugenbild
wird auf
Grundlage der örtlichen Gegebenheiten und
Installationen zwischen
dem AN und der Bauleitung vor Ort abgestimmt und
festgelegt.

### Titel 01 Vorbereitende Arbeiten

**01.1 Beton- und Putzüberstände, Wand, entf.**
Beton- und Putzüberstände an Wänden sowie sonstige Un
ebenheiten des Untergrundes vor Verlegung des
Oberbelages
entfernen, Abfall entsorgen.
Menge: 50,000 m²

**01.2 Feuchtigkeit prüfen, Untergrund**
Prüfung des Feuchtigkeitsgehaltes des
Verlege-Untergrundes
mittels CM-Methode, inkl. genauen Protokollierens von
Mess
stellen und Messergebnissen; für nachfolgenden
Fliesenbelag.

Untergrund  : Zementestrich
Flächengröße  :  .....
Menge: 15,000 St

**01.3 Innenwandflächen verputzen, Gipsputz, 1-lagig, Kleinflächen**
Liefern und aufbringen auf die vorbereitenden und
grundierten
Innenwandflächen eines Gipsinnenwandputzes als
Kleinfläche,
15 mm stark, als einlagiger Maschinenputz ger MG PII
in der
Oberflächen- qualität Q2.
Menge: 20,000 m²

**01.4 Innenwandflächen verputzen, Gipsputz, Laibungen,**
Liefern und aufbringen auf die vorbereitenden und
grundierten
Laibungen eines Gipsinnenwandputzes, 15 mm stark, als
einlagiger Maschinenputz ger MG PII in der Oberflächenqualität Q2.

Putzgrund : Beton, Mauerwerk, Ziegelmeuerwerk
Mörtelart : GP (Normalputzmörtel)
Putzart : Mörtelgruppe CS III (PII), Maschinenputz
Oberfläche : abgezogen und glatt verrieben
Putzdicke : 15 mm
Bauteil : Laibungen
Leibungstiefe  : ca. 350 mm
Menge: 20,000 m

**01.5 Estrich schleifen**
Abschleifen Zementestrich zur Vorbereitung für
Fliesenverlegung
Menge: 165,000 m²

**01.6 Estrich feinspachteln, Fliesen**
Estrich für Bodenfliesen im Dünnbett ausgleichen und
spachteln.

Dicke : ca. 5 mm
Menge: 50,000 m²

**01.7 Randdämmstreifen abschneiden**
Randdämmstreifen bündig OK Fliesenbelag abschneiden.
Menge: 330,000 m

### Titel 02 Wandfliesen Sanitäräume / Klassenräume /

*Hinweis*
Wandfliesen

Untergrund:
Kalkzement oder Gipsputz, Trockenbauwände GKBI,
gespachtelt, Vorwandinstallation GIS System.

**02.1 Liefern und verlegen von Wandfliesen, weiss 30x60**
Liefern und Verlegung auf bausteitigem Kalkzementputz
im
Dünnbettverfahren mit PCI-FT-Klebemörtel. Grau
ausfugen. Bis
max ca. 3,50 m ab FFB.

Für Außenecken und Oberkanten sind Fliesen mit
glasierter
Kante auszusuchen (sofern erhältlich).

Sanitärbereiche und Waschbecken Klassenräume

Lasselsberger 30x60 cm, weiß matt o. glw.

Angeboten:.............................................
.....
Menge: 625,000 m²

**02.2 Steifen aus gleichem Material**
Streifen aus gleichem Material wie Vorposition in
anderer Farbe,
30x60 cm, waagerecht verlegt.
Menge: 150,000 m

**02.3 Liefern und verlegen von Wandfliesen, farbig, 30x60**
Liefern und Verlegung auf bausteitigem Kalkzementputz
im
Dünnbettverfahren mit PCI-FT-Klebemörtel. Grau
ausfugen. Bis
max ca. 3,50 m ab FFB.
Für Außenecken und Oberkanten sind Fliesen mit
glasierter
Kante auszusuchen (sofern erhältlich).

Sanitärbereiche und Waschbecken Klassenräume

Lasselsberger 30x60 cm, Color one o. glw.

Angeboten:.............................................
.....
Menge: 50,000 m²

**02.4 Zulage farbige Fugen**
Zulage für farbige Fugen passend zu den Wandfliesen
Menge: 50,000 m²

**02.5 Liefern und Verlegen von Silikon, weiß**
Liefern von Silikon, weiß passend zur Fliesenfabe und
herstellen von elastischen Arbeitsfugen, z.B.
Anschlußfugen
zwischen Wand- und Bodenfliesen bzw. Wandfliesen und
Türen, Fenstern, etc.

Silikonfarbe nach Wahl des AG oder Bauleiters, die
Silikonfarbe
ist vor Bestellung uns Ausführung zu bemustern und
durch den
AG freizugeben.
Menge: 350,000 m

**02.6 Liefern und Verlegen von Silikon, farbig**
Liefern von Silikon, farbig passend zur farbigen
Fliesenfabe und
herstellen von elastischen Arbeitsfugen, z.B.
Anschlußfugen
zwischen Wand- und Bodenfliesen bzw. Wandfliesen und
Türen, Fenstern, etc.

Silikonfarbe nach Wahl des AG oder Bauleiters, die
Silikonfarbe
ist vor Bestellung uns Ausführung zu bemustern und
durch den
AG freizugeben.
Menge: 50,000 m

**02.7 Kantenabschlussprofil, Edelstahl, rund**
liefern und verlegen von Jollyschienen, Edelstahl, rund
(Viertelkreisprofil), in passender Fliesenstärke.
Menge: 350,000 m

**02.8 Untergrund feinspachteln, Wandfliesen**
Untergrund für Wandfliesen zur Verlegung im Dünnbett
durch
Auftrag einer geeigneten Feinspachtelmasse ausgleichen,
bis 5 mm Stärke.

Ausführung lediglich nach vorheriger Abstimmung mit der
Bauleitung und deren schriftlichen Freigabe.
Menge: 50,000 m²

**02.9 Untergrundvorbereitung Wände / Grundierung Tiefgrund**
Grundierung von Gipsputz mit löseittelfreiem Tiefgrund
zur
Aufnahme von Fliesenkleber.
Menge: 520,000 m²

**02.10 Untergrundvorbereitung Wände / Grundierung Quarzgrund**
Grundierung von Gipsputz mit spezial Haftgrund /
Quarzgrund
auf glatten Oberflächen, zur Aufnahme von
Fliesenkleber.
Menge: 100,000 m²

**02.11 Untergrundvorbereitung Wände / Gittex-Gewebe**
Liefern und einspachteln von Gittexgewebe in
Fliesenkleber
Menge: 50,000 m²

**02.12 Untergrundvorbereitung Wände / Schalrückstände entfernen**
Schalölrückstände auf Betonwänden entfernen
Menge: 20,000 m²

**02.13 Zulage Ausklinkungen / Löcher im Belag herstellen**
Zulage für die Ausklinkung bzw. Anpassung der Beläge an
Steckdosen, Schaltern, Wasserleitungen, etc. an das
Fugenbild
der Wandfliesen.

Die Abrechnung erfolgt pro Stück. Enthalten ist der
Maschieneneinsatz für Bohrungen, Zuschnitte,
Ausklinkungen,
etc.
Menge: 150,000 St

**02.14 Abkoffern Wedi / senkrecht**
Abkofferung von z.B. Installationen, bis 30 x 30 cm mit
WEDI-Platten, senkrecht
Menge: 10,000 m

**02.15 Abkoffern Wedi / waagerecht**
Abkoffern von Rohren im Sockelbereich, bis 20 x 20 cm
mit
WEDI-Platten, waagerecht
Menge: 10,000 m

**02.16 Auffüttern von Vormauerungen bis 2 cm Stärke**
Auffüttern von bausteitigen Vormauerungen bzw.
GIS-Vorwandinstallationen in Trockenbauweise mit
WEDI-Platten o.ä. bis 2 cm Stärke, waagerechte Fläche
Menge: 10,000 m²

**02.17 Auffüttern von Vormauerungen bis 5 cm Stärke**
Auffüttern von bausteitigen Vormauerungen bzw.
GIS-Vorwandinstallationen in Trockenbauweise mit
WEDI-Platten o.ä. bis 5 cm Stärke, waagerechte Fläche
Menge: 10,000 m²

**02.18 Revisionsklappe, System B1 Stahlblech, mit Vierkant, 30x30**
FF Systembau Revisionsklappe / System B1 Stahlblech /
mit Vierkant

Revisionsklappe aus verzinktem Stahlblech ohne
Brandschutzanforderung für Einbau sowohl in
Gipskartonwände/-decken als auch in
Massivwände/-decken.
Liefern und einbauen incl. Auswechslung der
Unterkonstruktion
(falls erforderlich).

Abmessung (= Ausschnittsmaß): 30 x 30 mm

Außenmaß = Ausschnittsmaß + 35 mm

Rahmen und Türblatt aus verzinktem Stahlblech, weiß
beschichtet in RAL 9016.

Verschlussart:  Vierkantverschluss
Menge: 10,000 St

**02.19 Revisionsklappe, System B1 Stahlblech, mit Vierkant, 40x40**
FF Systembau Revisionsklappe / System B1 Stahlblech /
mit Vierkant

Revisionsklappe aus verzinktem Stahlblech ohne
Brandschutzanforderung für Einbau sowohl in
Gipskartonwände/-decken als auch in
Massivwände/-decken.
Liefern und einbauen incl. Auswechslung der
Unterkonstruktion
(falls erforderlich).

Abmessung (= Ausschnittsmaß): 40 x 40 mm

Außenmaß = Ausschnittsmaß + 35 mm

Rahmen und Türblatt aus verzinktem Stahlblech, weiß
beschichtet in RAL 9016.

Verschlussart:  Vierkantverschluss
Menge: 10,000 St

### Titel 03 Bodenfliesen Sanitärräume u. Küche

*Hinweis*
Bodenfliesen

Untergrund:  Anhydritestrich, Zementestrich sowie
  Trockenestrich in den
Sanitärbereichen,
  Bodenfliesen mit geeignetem Fliesenkleber gemäß
  Hersteller-Richtlinien verlegen.

  Angebotenes Material:

.......................................................
...........................

**03.1 Liefern und verlegen von Bodenfliesen, Feinsteinzeug, dunkelgrau, 30x6**
Liefern und verlegen von Bodenfliesen im Innenbereich
(Sanitär- und Küchenräume) einschl. Verschnitt- und
Reservefliesen, Verschnitt und Verpackung fachgerecht
entsorgen, grau ausgefugt, auf vorhandenen Anhytrit-
oder
Trockenbauestrich verlegt.

Untergrundvorbereitung gemäß gesonderten Positionen.

Feinsteinzeug, R10, Farbe dunkelgrau nach Wahl des AG,
30x60 cm, sämtliche Sanitär- und Küchenräume.

Die Fliesen und Fugen sind vor Bestellung zu bemustern.
Bemusterung (mind. 5 verschiedene Muster) ist in die
Position
einzukalkulieren.
Menge: 95,000 m²

**03.2 Liefern und verlegen von Sokelfliesen, Feinsteinzeug, dunkelgrau, h =**
Liefern und verlegen von Sockelfliesen, passend zu
Bodenfliesen oder aus Bodenfliese geschnitten, Höhe
6-10 cm
(nach Angabe Bauleitung), ausfugen in Fugenfarbe gemäß
Bodenfliesen.

Feinsteinzeug, Farbe dunkelgrau nach Wahl des AG,
sämtliche
Sanitär- und Küchenräume.
Menge: 200,000 m

**03.3 Liefern und verlegen von Bodenfliesen, Feinsteinzeug, farbig, 30x30 cm**
Liefern und verlegen von Bodenfliesen im Innenbereich
(Sanitär- und Küchenräume), einschl. Verschnitt- und
Reservefliesen, Verschnitt und Verpackung fachgerecht
entsorgen, grau ausgefugt, auf vorhandenen Anhytrit-
oder
Trockenbauestrich verlegt.

Untergrundvorbereitung gemäß gesonderten Positionen.

Feinsteinzeug, R10, Farbe (farbig) nach Wahl des AG,
30x30
cm, sämtliche Sanitär- und Küchenräume.

Die Fliesen und Fugen sind vor Bestellung zu bemustern.
Bemusterung (mind. 5 verschiedene Muster) ist in die
Position
einzukalkulieren.
Menge: 10,000 m²

**03.4 Liefern und verlegen von Sokelfliesen, Feinsteinzeug, farbig, h = 6-10**
Liefern und verlegen von Sockelfliesen, passend zu
Bodenfliesen oder aus Bodenfliese geschnitten, Höhe
6-10 cm
(nach Angabe Bauleitung), ausfugen in Fugenfarbe gemäß
Bodenfliesen.

Feinsteinzeug, Farbe (farbig) nach Wahl des AG,
sämtliche
Sanitär- und Küchenräume.
Menge: 20,000 m

**03.5 Liefern und Verlegen von Silikon, grau**
Liefern von Silikon, grau passend zur Fliesenfabe und
herstellen
von elastischen Arbeitsfugen, z.B. Anschlußfugen
zwischen
Wand- und Bodenfliesen bzw. Wandfliesen und Türen,
Fenstern, etc.

Silikonfarbe nach Wahl des AG oder Bauleiters, die
Silikonfarbe
ist vor Bestellung uns Ausführung zu bemustern und
durch den
AG freizugeben.
Menge: 250,000 m

**03.6 Bodenabdichtung**
Abdichtung der normal beanspruchten Böden im WC-Bereich
mit aufgrbrachter Abdichtung gemäß DIN 18195-5 oder mit
einer alternativen fachgerechten Verbundabdichtung nach
Stand der Technik.
Menge: 95,000 m²

**03.7 Eindichten Bodenabläufe**
Eindichten von Bodenabläufen in WC-Bereichen
Menge: 5,000 St

**03.8 Untergrund feinspachteln, Bodenflächen, bis 5 mm**
Spachtelung zur Aufnahme Bodenfliesen, zum Ausgleich
von
Unebenheiten im Untergrund, durch Auftrag einer
geeigneten
faserarmierten Feinspachtelmasse ausgleichen, bis 5 mm
Stärke.

Ausführung lediglich nach vorheriger Abstimmung mit der
Bauleitung und deren schriftlichen Freigabe.
Menge: 95,000 m²

**03.9 Untergrundvorbereitung Boden / Grundierung**
Grundierung Anhydritestrich oder Trockenestrich mit
geeigneter
Grundierung für die Fliesenverlegung vorbereiten.
Menge: 95,000 m²

**03.10 Entkoppelungsmatte unter Fliesenkleber**
Menge: 95,000 m²

**03.11 Dehnungsprofile h=10 mm**
Dehnungsprofile zwischen Parkett und Fliesen liefern +
einbauen. Profilhöhe 10 mm, Edelstahl
Menge: 20,000 m

**03.12 Abdichten Boden-Wandanschlüsse**
Abdichten der Boden / Wandanschlüsse mit
PCI-Sicherheitsband und Dichtmaschetten einschl. aller
Ecken,
Stöße, Übergänge. Dichtband mit Lastogum verklebt und
verspachtelt.
Menge: 50,000 m

**03.13 Abdichtung Sockel**
Abdichtung Sockel, Höhe >/= 15 cm an aufgehenden
Wänden.
Menge: 20,000 m

**03.14 Dichtmanschetten / Rohrdurchgänge**
Dichtmanschetten mit Lastogum verklebt und verspachtelt
(Abdichtung von Rohrdurchgängen).
Menge: 10,000 St

**03.15 Kantenschutzprofile, edelstahl, h=10 mm**
Kantenschutzprofile als Fußbodentrenn- bzw.
Anschlussschienen, edelstahl, Höhe 10 mm, liefern und
fachgerecht verlegen/einkleben.
Menge: 50,000 m

### Titel 04 Bodenfliesen Kellergeschoss, Lager und W

*Hinweis*
Bodenfliesen

Untergrund:  Anhydrithestrich od. Zementestrich,
  Bodenfliesen mit geeignetem Fliesenkleber gemäß
  Hersteller-Richtlinien verlegen.

  Angebotenes Material:

.......................................................
...........................

Hinweis:

Vorbereitende Maßnahmen und Detailausführungen für das
KG
gelten aus oben aufgeführten Titeln bzw. Positonen und
entsprechenden Preisen.

**04.1 Liefern und verlegen von Bodenfliesen, Feinsteinzeug, dunkelgrau, 30x6**
Liefern und verlegen von Bodenfliesen im Innenbereich
(Sanitär- und Küchenräume) einschl. Verschnitt- und
Reservefliesen, Verschnitt und Verpackung fachgerecht
entsorgen, grau ausgefugt, auf vorhandenen Anhytrit-
oder
Trockenbauestrich verlegt.

Untergrundvorbereitung gemäß gesonderten Positionen.

Feinsteinzeug, R10, Farbe dunkelgrau nach Wahl des AG,
30x60 cm, sämtliche Sanitär- und Küchenräume.

Die Fliesen und Fugen sind vor Bestellung zu bemustern.
Bemusterung (mind. 5 verschiedene Muster) ist in die
Position
einzukalkulieren.
Menge: 165,000 m²

**04.2 Liefern und verlegen von Sokelfliesen, Feinsteinzeug, dunkelgrau, h =**
Liefern und verlegen von Sockelfliesen, passend zu
Bodenfliesen oder aus Bodenfliese geschnitten, Höhe
6-10 cm
(nach Angabe Bauleitung), ausfugen in Fugenfarbe gemäß
Bodenfliesen.

Feinsteinzeug, Farbe dunkelgrau nach Wahl des AG,
sämtliche
Sanitär- und Küchenräume.
Menge: 125,000 m

**04.3 Liefern und Verlegen von Silikon, grau**
Liefern von Silikon, grau passend zur Fliesenfabe und
herstellen
von elastischen Arbeitsfugen, z.B. Anschlußfugen
zwischen
Wand- und Bodenfliesen bzw. Wandfliesen und Türen,
Fenstern, etc.

Silikonfarbe nach Wahl des AG oder Bauleiters, die
Silikonfarbe
ist vor Bestellung uns Ausführung zu bemustern und
durch den
AG freizugeben.
Menge: 125,000 m

### Titel 05 Stundensätze

*Hinweis*
Stundenlohnarbeiten

Unvorhergesehene und nicht im LV aufgeführte Arbeiten
werden auf Nachweis abgerechnet. (einschl. evtl.
Auslösungen,
Fahrtkosten, etc.).

Taglohnarbieten dürfen nur mit ausdrücklicher
Genehmigung
des Bauherrn oder der Bauleitung erfolgen.

Rapporte / Regiezettel sind innerhalb einer Woche der
Bauleitung vorzulegen.

.......................................................
...........................

**05.10 Stundensatz Meister,Fliesenarbeiten**
Arbeiten, welche nicht in den Positionen erfasst sind
und gegen
Nachweis zur Ausführung kommen:
Meister
Menge: 5,000 h

**05.30 Stundensatz Facharbeiter,Fliesenarbeiten**
Arbeiten, welche nicht in den Positionen erfasst sind
und gegen
Nachweis zur Ausführung kommen:
Facharbeiter
Menge: 5,000 h

**05.40 Stundensatz Helfer,Fliesenarbeiten**
Arbeiten, welche nicht in den Positionen erfasst sind
und gegen
Nachweis zur Ausführung kommen:
Helfer
Menge: 5,000 h

USt %: 19,00
